# B9.5 Bit_Auflast_SG_Beton
Leistungsbeschreibung (GAEB DA XML 3.0, DA81)
Projekt: B9.5
Währung: EUR
Erstellt mit: Friedrich Datentechnik, MF Dach, 06.05.2021

## B9.5 Bit_Auflast_SG_Beton

*Hinweis*
System-Leistungsverzeichnis

BV: B9.5 Bit_Auflast_SG_Beton

Sehr geehrte Damen und Herren,

beigefügt erhalten sie unser System-Leistungsverzeichnis für den dargestellten Systemaufbau zur
Durchsicht, Prüfung und weiteren Verwendung.

Das System-Leistungsverzeichnis wurde nach bestem Wissen und Gewissen erstellt.

Es stellt keine planerische Leistung dar und entbindet den Fachplaner / Architekten oder andere am
Bau beteiligte Fachleute nicht von deren Prüfpflicht.
Es sind die in diesem System-Leistungsverzeichnis aufgeführten Materialien der Firma SOPREMA
GmbH anzubieten.

Für Änderungen, ergänzende LV-Texte und technische Fragen stehen wir gerne zur Verfügung

Maß-, Massen- und Mengenangaben sind eigenständig zu ermitteln oder zu ergänzen.

Mit freundlichen Grüßen

SOPREMA GmbH

### Titel 01 Titel 1: Baustelleneinrichtung

**01.01 Baustelleneinrichtung**
Baustelleneinrichtung
Baustelleneinrichtung/ -räumung
Geräte, Werkzeuge und sonstige Betriebsmittel, die zur Durchführung der
Arbeiten erforderlich sind, auf die
Baustelle bringen und aufbauen.
Vorhaltekosten der Baustelleneinrichtung
sowie der benötigten Maschinen sind in
dieser Position einzurechnen.
Nach Abschluss der Arbeiten sind alle
Geräte, Werkzeuge und sonstige
Betriebsmittel und Werkstoffreste wieder
abzubauen bzw. abzufahren/zu entsorgen.
Die in Anspruch genommenen Flächen sind
sauber zu hinterlassen.
Menge: 0,000 pau

**01.02 Dachrandabsturzsicherungen**
Dachrandabsturzsicherungen
nach den Vorschriften der Bauberufsgenossenschaft zur ordnungsgemäßen
Durchführung der vorbeschriebenen
Arbeiten aufstellen, vorhalten
und wieder abbauen.
Menge: 0,000 m

**01.03 Standgerüstgestellung**
Standgerüstgestellung
Standgerüste
nach den Vorschriften der Bauberufsgenossenschaft zur ordnungsgemäßen
Durchführung der vorbeschriebenen
Arbeiten.aufstellen, vorhalten
und wieder abbauen.
Menge: 0,000

### Titel 02 Titel 2: Abdichtungsarbeiten

**02.01 Reinigen des Untergrundes**
Reinigen des Untergrundes
Sorgfältiges Reinigen des Untergrundes.
Herunterschaffen des zu entsorgenden
Bauschutt in Container.
Menge: 0,000 m²

**02.02 SOPREMA PEB VA Beton**
SOPREMA PEB VA Beton
Schnelltrocknender, universell
einsetzbarer Polyelastomer-Bitumenprimer
auf der Basis von  recyceltem
Polymerbitumen, Lösemitteln und
haftverbessernden Zusätzen als
Haftbrücke auf die besenreine und
trockene Stahlbetonfläche
aufbringen und ablüften lassen.
Verbrauch: ca. 0,3 kg/m².
gewähltes Fabrikat: SOPREMA PEB
Menge: 0,000 m²

**02.03 AQUADERE Stick Emulsions-VA Beton**
*** Bedarfsposition ohne GB
AQUADERE Stick Emulsions-VA Beton
Gebrauchsfertige Emulsion
auf Bitumenbasis, lösemittelfrei,
als Haftbrücke auf die besenreine Stahlbetonfläche aufbringen und ablüften
lassen.
Verbrauch: ca. 0,35 kg/m².
gewähltes Fabrikat: AQUADERE Stick
Menge: 0,000 m²

**02.04 Dampfsperre Beton SOPRAVAP ALV-DS E**
Dampfsperre Beton SOPRAVAP ALV-DS E
Elastomerbitumendampfsperrbahn gemäß
Stoffnorm DIN EN 13970 vollflächig im
Gieß- und Einrollverfahren mit
Elastomer-Verbundbitumen oder
Heißbitumen verlegen.
Nähte und Stöße dicht verkleben.
Oberflächenausstattung:
-Oberseite:  Sand
-Unterseite:  Sand
Die Bahn vor Fugen, Durchdringungen,
Dachrändern in Abdichtungsebene
und im Traufbereich ca. 10 cm enden
lassen und mit einer Elastomerbitumendampfsperrbahn abschweißen, so dass die
Bahn ca. 10 cm mit der Betondecke und
ca. 10 cm mit der SOPRAVAP ALV-DS E
verbunden ist.
Zuschnittbreite ca. 20 cm.
gewähltes Fabrikat: SOPRAVAP EVA 35.
Die Bahn kann aufgrund ihrer Ober- und
Unterseitenausstattung als temporäre
Behelfsabdichtung verwendet werden.
gewählte Ausführung: SOPRAVAP ALV-DS E
in DUOFLEX-Verbundbitumen
Menge: 0,000 m²

**02.05 Gefällewärmedämmung aus Schaumglas**
Gefällewärmedämmung aus Schaumglas
nach DIN EN 13167,
Typ: ... , WLG: ...
Fabrikat: ...,
vollflächig eingeschwemmt und dicht
gestoßen in Elastomer-Verbundbitumen
oder Heißbitumen verlegen.
Bitumenverbrauch ca. 4 kg/m²
Dicke i.M.: ... mm
gewähltes Bitumen:
DUOFLEX-Verbundbitumen
Menge: 0,000 m²

**02.06 Mehr-/Minderkosten Dickenänderung SG**
*** Bedarfsposition ohne GB
Mehr-/Minderkosten Dickenänderung SG
Mehr-/Minderkosten pro 10 mm Dämmstoffdickenänderung bei der vorbeschriebenen
Gefälle-Wärmedämmung aus Schaumglas
nach DIN EN 13167.
Menge: 0,000 m²

**02.07 Zulage für Kehl- und Gratplatten SG**
Zulage für Kehl- und Gratplatten SG
Kehl- und Gratplatten aus Schaumglas
nach DIN EN 13167,
vollflächig eingeschwemmt und dicht
gestoßen in Elastomer-Verbundbitumen
oder Heißbitumen verlegen.
Bitumenverbrauch ca. 4 kg/m²
Dicke i.M.: ... mm
gewähltes Bitumen:
DUOFLEX-Verbundbitumen
Die Position ist als Zulage zu den
ausgeschriebenen Gefälleplatten zu
kalkulieren !
Menge: 0,000 m²

**02.08 Mehr-/Minderkosten Dickenänd. Kehl/Grat**
*** Bedarfsposition ohne GB
Mehr-/Minderkosten Dickenänd. Kehl/Grat
Mehr-/Minderkosten pro 10 mm Dämmstoffdickenänderung bei den Kehl- und
Gratplatten der vorbeschriebenen
Gefälle-Wärmedämmung aus Schaumglas
nach DIN EN 13167.
Menge: 0,000 m²

**02.09 Unterlagsbahn DUOFLEX-Bit. SOPRALENE EKV**
Unterlagsbahn DUOFLEX-Bit. SOPRALENE EKV
PYE G 200 DD DU/E1
nach Anwendungsnormen DIN SPEC 20000-201
und BA PYE G 200 DD nach
DIN SPEC 20000-202 sowie Stoffnormen
DIN EN 13707 und DIN EN 13969.
Elastomerbitumen-Dachdichtungsbahn auf
den vorbehandelten Untergrund nach
Herstellerangaben vollflächig in
DUOFLEX-Verbundbitumen verlegen,
Nähte und Stöße dicht verkleben.
Oberflächenausstattung:
-Oberseite:  Sand
-Unterseite:  Sand
Technische Kennwerte:
Kaltbiegeverhalten -30°C
Wärmestandfestigkeit 110°C
Maximale Zugkraft
1200 N/50 mm längs, 2500 N/50 mm quer
Dehnung 3,5% längs, 3,5% quer
gewähltes Fabrikat: SOPRALENE EKV
Menge: 0,000 m²

**02.10 Heißbitumenabzug auf Schaumglas**
*** Bedarfsposition ohne GB
Heißbitumenabzug auf Schaumglas
Heißbitumenabzug aus Heißbitumen
100/25 auf die vorbeschriebene
Wärmedämmung aus Schaumglas nach
DIN EN 13167, bei einem Verbrauch von
ca. 2 kg/m² vollflächig und fugenfüllend
aufbringen.
Menge: 0,000 m²

**02.11 Unterlagsbahn vollflächig SOPRAFLEX G4E**
*** Bedarfsposition ohne GB
Unterlagsbahn vollflächig SOPRAFLEX G4E
PYE G 200 S4 DU/E1
nach Anwendungsnormen DIN SPEC 20000-201
und BA PYE G 200 S4 nach
DIN SPEC 20000-202 sowie Stoffnormen
DIN EN 13707 und DIN EN 13969.
Elastomerbitumen-Unterlagsbahn nach
Herstellerangaben vollflächig und
hohlraumfrei aufschweißen,
Nähte und Stöße dicht verschweißen.
Oberflächenausstattung:
-Oberseite:  Sand
-Unterseite:  Kunststoff-Folie
Technische Kennwerte:
Geprüfte Wasserdichtheit:
500 kPa über 24h.
Dicke: 4,0 mm
Kaltbiegeverhalten -30°C
Wärmestandfestigkeit 110°C
Maximale Zugkraft
1400 N/50 mm längs, 1800 N/50 mm quer
Dehnung 4,5% längs, 4,5% quer
gewähltes Fabrikat: SOPRAFLEX G4E
Menge: 0,000 m²

**02.12 Oberlage SOPREMA Vapro nature**
Oberlage SOPREMA Vapro nature
PYE-KTP 330 S5 DO/E1
nach Anwendungsnormen
DIN SPEC 20000-201 und BA PYE-KTP 330 S5
nach DIN SPEC 20000-202
gemäß Stoffnormen
DIN EN 13707 und DIN EN 13969.
Variabel einsetzbare, wurzelfeste
Oberlagsbahn für hoch beanspruchte
Abdichtungen, mit thermischen und
mechanischen Eigenschaften weit über
der Produktnorm, vollflächig im
Lagenversatz aufschweißen, Nähte und
Stöße dicht verschweißen.
Oberflächenausstattung:
-Oberseite: Nuturschiefer
-Unterseite: Kunststoff-Folie
-Trägereinlage:
Kombinationsträger-Polyester 330 g/m²
Technische Kennwerte:
Geprüfte Wasserdichtheit:
600 kPa über 24h.
Dicke: 5,2 mm
Kaltbiegeverhalten -40°C
Wärmestandfestigkeit 150°C
Maximale Zugkraft
1800 N/50 mm längs, 1450 N/50 mm quer
Dehnung 42% längs, 42% quer
gewähltes Fabrikat: SOPREMA Vapro nature
Menge: 0,000 m²

**02.13 Wurzelschutz SOPRALENE Flam Jardin S5**
*** Bedarfsposition ohne GB
Wurzelschutz SOPRALENE Flam Jardin S5
PYE-PV 200 S5 DO/E1
nach Anwendungsnormen
DIN SPEC 20000-201 und BA PYE-PV 200 S5
nach DIN SPEC 20000-202
sowie Stoffnormen
DIN EN 13707 und DIN EN 13969.
Elastomerbitumenschweißbahn als
Oberlage, wurzel- und rhizomfest
(gem. FLL-Verfahren)
vollflächig im Lagenversatz
aufschweißen,
Nähte und Stöße dicht verschweißen.
Oberflächenausstattung:
-Oberseite: mineralische Bestreuung
Farbe: Schiefer
-Unterseite: Kunststoff-Folie
Technische Kennwerte:
Geprüfte Wasserdichtheit:
600 kPa über 24h.
Dicke: 5,2 mm
Kaltbiegeverhalten -36°C
Wärmestandfestigkeit 120°C
Maximale Zugkraft
1100 N/50 mm längs, 1000 N/50 mm quer
Dehnung 40% längs, 45% quer
Das Auswaschverhalten der Wurzelschutzadditive nach DIN CEN/TS 16637-2: E64d
beträgt <2 mg/m².
Der Grenzwert des DiBt von 47 mg/m²
wird weit unterschritten.
gewähltes Fabrikat:
SOPRALENE Flam Jardin S5 Schiefer
Menge: 0,000 m²

**02.14 Schutzvlies lose verlegen**
Schutzvlies lose verlegen
Schutzvlies aus Polyester, Flächengewicht 300 gr / m², lose auf der
vorher ausgeschriebenen Dachabdichtung
verlegen.
Menge: 0,000 m²

**02.15 Kiesschüttung aufbringen**
Kiesschüttung aufbringen
Kiesschüttung der Körnung 16/32 mm,
Dicke im Einbauzustand mindestens 5 cm,
gleichmäßig verteilt aufbringen.
Menge: 0,000 m²

**02.16 Wandanschluss, PU**
Wandanschlüsse, gedämmt, wie folgt
herstellen:
-Voranstrich in erforderlicher Höhe
aufbringen
-Dampfsperre bis Oberkante Anschluss
hochführen
-imprägniertes Kantholz in Dicke der
vertikalen Wärmedämmung mit hinterlegter
druckfester Wärmedämmung mit auf den
Untergrund abgestimmten Befestigungsmitteln einbauen
Abmessung: ... cm / ... cm
-Wärmedämmung aus beschichteten
Schaumglas-Dachdämmplatten verkleben
Dämmstoffdicke: ... mm,
Zuschnittbreite: ... cm
-Wärmedämmung aus der Fläche dicht
gestoßen heranführen
-erste Abdichtungslage heranführen
-erste Anschlussbahn aus
PYE-KTG-KSP-3,0 nach Anwendungsnormen
DIN SPEC 20000-201 und
BA PYE-KTG-KSP-3,0
nach DIN SPEC 20000-202
gemäß Stoffnormen
DIN EN 13707 und DIN EN 13969 DU/E1
Technische Kennwerte:
Kaltbiegeverhalten -30°C
Wärmestandfestigkeit 100°C
Maximale Zugkraft
1000 N/50 mm längs, 1000 N/50 mm quer
Dehnung 3,5% längs, 3,5% quer
im aufgehenden Bereich
über das Kantholz hinaus 10 cm an der
Wand hochführen, sowohl 5 cm auf der
hochgeführten Dampfsperre und 5 cm
an der Wand anschweißen und
mindestens 10 cm in der waagerechten
Fläche aufschweißen
Zuschnittbreite: bis ... cm
gewähltes Fabrikat: SOPRALENE Flam 30
-Abdichtungsoberlage vollflächig
aufgeschweißt heranführen, die
Bestreuung in einer Breite von
ca. 15 cm anflämmen und in das
Deckschichtbitumen eindrücken
-zweite Anschlussbahn aus der
Abdichtungsoberlage im aufgehenden
Bereich bis OK Kantholz und
mindestens 15 cm in der
waagerechten Fläche aufschweißen
Zuschnittbreite: bis ... cm
-Anschlussbahnen auf dem Kantholz
gegen Abrutschen mechanisch sichern
Menge: 0,000 m

**02.17 Wandanschluss, PU**
*** Bedarfsposition ohne GB
Wandanschlüsse, gedämmt, wie folgt
herstellen:
-Voranstrich in erforderlicher Höhe
aufbringen
-Dampfsperre bis Oberkante Anschluss
hochführen
-Metallstützprofil z-förmig gekantet,
Abmessung: ... cm / ... cm / ... cm
als oberen Abschluss montieren
-Wärmedämmung aus beschichteten
Schaumglas-Dachdämmplatten verkleben
Dämmstoffdicke: ... mm,
Zuschnittbreite: ... cm
-Wärmedämmung aus der Fläche dicht
gestoßen heranführen
-erste Abdichtungslage heranführen
-erste Anschlussbahn aus
PYE-KTG-KSP-3,0 nach Anwendungsnormen
DIN SPEC 20000-201 und
BA PYE-KTG-KSP-3,0
nach DIN SPEC 20000-202
gemäß Stoffnormen
DIN EN 13707 und DIN EN 13969 DU/E1
Technische Kennwerte:
Kaltbiegeverhalten -30°C
Wärmestandfestigkeit 100°C
Maximale Zugkraft
1000 N/50 mm längs, 1000 N/50 mm quer
Dehnung 3,5% längs, 3,5% quer
im aufgehenden Bereich
auf das Stützprofil führen
Zuschnittbreite: bis ... cm
gewähltes Fabrikat: SOPRALENE Flam 30
-Abdichtungsoberlage vollflächig
aufgeschweißt heranführen, die
Bestreuung in einer Breite von
ca. 15 cm anflämmen und in das
Deckschichtbitumen eindrücken
-zweite Anschlussbahn aus der
Abdichtungsoberlage im aufgehenden
Bereich auf das Stützprofil führen und
mindestens 15 cm in der
waagerechten Fläche aufschweißen
Zuschnittbreite: bis ... cm
-Anschlussabsicherung mit ALSAN-Flashing Quadro
und Vlieseinlage auf vorbereitetem Untergrund
Menge: 0,000 m

**02.18 Wandanschluss, ungedämmt**
*** Bedarfsposition ohne GB
Einbau eines Schaumglas-Dämmstoffkeils,
Abmessung ... mm / ... mm als Zulage
Menge: 0,000 m

**02.19 Wandanschluss Eckausbildung**
Wandanschluss Eckausbildung
Herstellen von Eckausbildungen als
Zulage zu den ausgeschriebenen
Wandanschlüssen
Menge: 0,000 Stk

**02.20 Attikaabschluss, PU**
Attikaabschluss, gedämmt, wie folgt
herstellen:
-Voranstrich bis Vorderkante
Attikakrone aufbringen
-Dampfsperre bis Vorderkante
Attikakrone vollflächig aufgeschweißt, hochführen
-Konstruktionsvollholz  ... cm / ... cm
auf der Attikakrone montieren,
-abfasen der oberen zur Dachfläche
weisenden Kante des KVH
-Wärmedämmung aus beschichteten
Schaumglas-Dachdämmplatten verkleben
Dämmstoffdicke: ... mm,
Zuschnittbreite: ... cm
-Wärmedämmung aus der Fläche dicht
gestoßen heranführen
-erste Abdichtungslage heranführen
-erste Anschlussbahn aus
PYE-KTG-KSP-3,0 nach Anwendungsnormen
DIN SPEC 20000-201 und
BA PYE-KTG-KSP-3,0
nach DIN SPEC 20000-202
gemäß Stoffnormen
DIN EN 13707 und DIN EN 13969 DU/E1
Technische Kennwerte:
Kaltbiegeverhalten -30°C
Wärmestandfestigkeit 100°C
Maximale Zugkraft
1000 N/50 mm längs, 1000 N/50 mm quer
Dehnung 3,5% längs, 3,5% quer
im aufgehenden Bereich
über die Holzbohle hinaus 5 cm
herunterführen und stirnseitig
mechanisch befestigen und mindestens
10 cm in der waagerechten Fläche
aufschweißen
Zuschnittbreite: bis ... cm
gewähltes Fabrikat: SOPRALENE Flam 30
-Abdichtungsoberlage vollflächig
aufgeschweißt heranführen, die
Bestreuung in einer Breite von
ca. 15 cm anflämmen und in das
Deckschichtbitumen eindrücken
-zweite Anschlussbahn aus der
Abdichtungsoberlage bis Vorderkante Attikakrone führen, abnageln und
mindestens 15 cm in der waagerechten
Fläche aufschweißen
Zuschnittbreite bis: ... cm
Menge: 0,000 m

**02.21 Attikaabschluss, ungedämmt**
*** Bedarfsposition ohne GB
Attikaabschluss, ungedämmt, wie folgt
herstellen:
-Voranstrich bis Vorderkante
Attikakrone aufbringen
-Dampfsperre bis ca. 5 cm über Oberkante horizontaler Wärmedämmung,
vollflächig aufgeschweißt, hochführen
-erste Abdichtungslage heranführen
erste Anschlussbahn aus
PYE-KTG-KSP-3,0 nach Anwendungsnormen
DIN SPEC 20000-201 und
BA PYE-KTG-KSP-3,0
nach DIN SPEC 20000-202
gemäß Stoffnormen
DIN EN 13707 und DIN EN 13969 DU/E1
Technische Kennwerte:
Kaltbiegeverhalten -30°C
Wärmestandfestigkeit 100°C
Maximale Zugkraft
1000 N/50 mm längs, 1000 N/50 mm quer
Dehnung 3,5% längs, 3,5% quer
bis Vorderkante Attikakrone und
mindestens 10 cm in der waagerechten
Fläche aufschweißen
Zuschnittbreite: bis ... cm
gewähltes Fabrikat: SOPRALENE Flam 30
-Abdichtungsoberlage vollflächig
aufgeschweißt heranführen, die
Bestreuung in einer Breite von ca.
15 cm anflämmen und in das Deckschichtbitumen eindrücken
-zweite Anschlussbahn aus der
Abdichtungsoberlage bis Vorderkante Attikakrone führen, mechanisch
befestigen und mindestens 15 cm in der
waagerechten Fläche aufschweißen
Zuschnittbreite bis: ... cm
Menge: 0,000 m

**02.22 Attikaabschluss Eckausbildung**
Attikaabschluss Eckausbildung
Herstellen von Eckausbildungen als
Zulage zu den ausgeschriebenen
Attikaabschlüssen
Menge: 0,000 Stk

**02.23 Wandanschluss, PU**
...anschlüsse, gedämmt, wie folgt
herstellen:
-Voranstrich in erforderlicher Höhe
aufbringen
-Dampfsperre bis Oberkante Anschluss
hochführen
-imprägniertes Kantholz in Dicke der
vertikalen Wärmedämmung mit hinterlegter
druckfester Wärmedämmung mit auf den
Untergrund abgestimmten Befestigungsmitteln einbauen
Abmessung: ... cm / ... cm
-Wärmedämmung aus beschichteten
Schaumglas-Dachdämmplatten verkleben
Dämmstoffdicke: ... mm,
Zuschnittbreite: ... cm
-Wärmedämmung aus der Fläche dicht
gestoßen heranführen
-erste Abdichtungslage heranführen
-erste Anschlussbahn aus
PYE-KTG-KSP-3,0 nach Anwendungsnormen
DIN SPEC 20000-201 und
BA PYE-KTG-KSP-3,0
nach DIN SPEC 20000-202
gemäß Stoffnormen
DIN EN 13707 und DIN EN 13969 DU/E1
Technische Kennwerte:
Kaltbiegeverhalten -30°C
Wärmestandfestigkeit 100°C
Maximale Zugkraft
1000 N/50 mm längs, 1000 N/50 mm quer
Dehnung 3,5% längs, 3,5% quer
im aufgehenden Bereich
über das Kantholz hinaus 10 cm an der
Wand hochführen, sowohl 5 cm auf der
hochgeführten Dampfsperre und 5 cm
an der Wand anschweißen und
mindestens 10 cm in der waagerechten
Fläche aufschweißen
Zuschnittbreite: bis ... cm
gewähltes Fabrikat: SOPRALENE Flam 30
-Abdichtungsoberlage vollflächig
aufgeschweißt heranführen, die
Bestreuung in einer Breite von
ca. 15 cm anflämmen und in das
Deckschichtbitumen eindrücken
-zweite Anschlussbahn aus der
Abdichtungsoberlage im aufgehenden
Bereich bis OK Kantholz und
mindestens 15 cm in der
waagerechten Fläche aufschweißen
Zuschnittbreite: bis ... cm
-Anschlussbahnen auf dem Kantholz
gegen Abrutschen mechanisch sichern
Größe der Durchdringung: ... cm/ ... cm
Menge: 0,000 Stk

**02.24 Wandanschluss, PU**
*** Bedarfsposition ohne GB
...anschlüsse, gedämmt, wie folgt
herstellen:
-Voranstrich in erforderlicher Höhe
aufbringen
-Dampfsperre bis Oberkante Anschluss
hochführen
-Metallstützprofil z-förmig gekantet,
Abmessung: ... cm / ... cm / ... cm
als oberen Abschluss montieren
-Wärmedämmung aus beschichteten
Schaumglas-Dachdämmplatten verkleben
Dämmstoffdicke: ... mm,
Zuschnittbreite: ... cm
-Wärmedämmung aus der Fläche dicht
gestoßen heranführen
-erste Abdichtungslage heranführen
-erste Anschlussbahn aus
PYE-KTG-KSP-3,0 nach Anwendungsnormen
DIN SPEC 20000-201 und
BA PYE-KTG-KSP-3,0
nach DIN SPEC 20000-202
gemäß Stoffnormen
DIN EN 13707 und DIN EN 13969 DU/E1
Technische Kennwerte:
Kaltbiegeverhalten -30°C
Wärmestandfestigkeit 100°C
Maximale Zugkraft
1000 N/50 mm längs, 1000 N/50 mm quer
Dehnung 3,5% längs, 3,5% quer
im aufgehenden Bereich
auf das Stützprofil führen
Zuschnittbreite: bis ... cm
gewähltes Fabrikat: SOPRALENE Flam 30
-Abdichtungsoberlage vollflächig
aufgeschweißt heranführen, die
Bestreuung in einer Breite von
ca. 15 cm anflämmen und in das
Deckschichtbitumen eindrücken
-zweite Anschlussbahn aus der
Abdichtungsoberlage im aufgehenden
Bereich auf das Stützprofil führen und
mindestens 15 cm in der
waagerechten Fläche aufschweißen
Zuschnittbreite: bis ... cm
-Anschlussabsicherung mit ALSAN-Flashing Quadro
und Vlieseinlage auf vorbereitetem Untergrund.
Die Eckausbildungen sind in den Einheitspreis
einzurechnen.
Größe der Durchdringung: ... cm/ ... cm
Menge: 0,000 Stk

**02.25 ...anschluss**
...anschluss
...anschlüsse, ungedämmt, wie folgt
herstellen:
-Voranstrich in erforderlicher Höhe
aufbringen
-Dampfsperre bis ca. 5 cm über Oberkante horizontaler Wärmedämmung,
vollflächig aufgeschweißt, hochführen
-Wärmedämmung aus der Fläche dicht
gestoßen heranführen
-erste Abdichtungslage heranführen
-erste Anschlussbahn aus
PYE-KTG-KSP-3,0 nach Anwendungsnormen
DIN SPEC 20000-201 und
BA PYE-KTG-KSP-3,0
nach DIN SPEC 20000-202
gemäß Stoffnormen
DIN EN 13707 und DIN EN 13969 DU/E1
Technische Kennwerte:
Kaltbiegeverhalten -30°C
Wärmestandfestigkeit 100°C
Maximale Zugkraft
1000 N/50 mm längs, 1000 N/50 mm quer
Dehnung 3,5% längs, 3,5% quer
im aufgehenden Bereich
bis mindestens 15 cm über OK Belag und
mindestens 10 cm in der waagerechten
Fläche aufschweißen
Zuschnittbreite: bis ... cm
gewähltes Fabrikat: SOPRALENE Flam 30
-Abdichtungsoberlage vollflächig
aufgeschweißt heranführen, die
Bestreuung in einer Breite von
ca. 15 cm anflämmen und in das
Deckschichtbitumen eindrücken
-zweite Anschlussbahn aus der
Abdichtungsoberlage im aufgehenden
Bereich bis mindestens 15 cm über OK
Belag und mindestens 15 cm in der
waagerechten Fläche aufschweißen
Zuschnittbreite: bis 40 cm
-Wandanpressprofil aus Aluminium,
naturbelassen, mittels geeigneter
Befestigungsmittel montieren
-Abschlussfuge mit geeignetem, bitumenverträglichem Material dauerelastisch
versiegeln.
Die Eckausbildungen sind in den Einheitspreis
einzurechnen.
Größe der Durchdringung: ... cm/ ... cm
Menge: 0,000 Stk

**02.26 Wandanschluss ALSAN 770 TX**
*** Bedarfsposition ohne GB
Wandanschluss ALSAN 770 TX
Wandanschluss mit ALSAN 770 TX und der
vollflächigen Einlage aus perforierten
ALSAN Spezialvlies mit einer
Mindestüberlappung von 5 cm zu ALSAN
Abdichtungen und mindestens 10 cm zu
anderen Abdichtungsuntergründen herstellen.
Mischungsverhältnis der zweikomponentigen, schnellreagierenden,
lösemittelfreien PMMA Abdichtung mit
dem Katalysatorpulver je nach Temperatur
Verarbeitung gemäß den aktuellen
SOPREMA Herstellerrichtlinien.
Eigenschaften:
Farbe nach Wahl des Auftraggebers:
RAL 7012/7016/7032/7035
Zweikomponentig auf Basis PMMA
Schichtstärke mind. 2,1 mm
Verbrauch: ca. 2,5 kg/m²
µ = 5130
Vlieseinlage: 110g/m² perforiertes Vlies
Verarbeitungstemperatur: 0-35°C
Lösemittelfrei,
UV-, hydrolyse- und alkalibeständig
DIN EN 13501-5, BROOF (t1)
entspricht DIN 4102-7/B2
Geprüft nach ETAG 005 -
bestanden in den höchsten Klassen
Die Untergrundvorbehandlung und -grundierung
mit dem entsprechenden Primer sind in den
Einheitspreis einzukalkulieren.
Wandanschlusshöhe: .... cm
Menge: 0,000 m

**02.27 SOPRAJOINT WF Bewegungsfuge, gedämmt**
SOPRAJOINT WF Bewegungsfuge, gedämmt
Bewegungsfugenausbildung
wie folgt herstellen:
-Dampfsperre aus der Fläche beidseitig
bis an die Fuge heranführen
-Elastomerbitumen-Bewegungsfugenband
über der Fuge verlegen
und auf beiden Seiten streifenweise
ca. 12 cm auf die Dampfsperre
aufschweißen
-Wärmedämmung verlegen und über der
Fuge trennen
-Zwischenraum mit halbsteifer Mineralfaserwärmedämmung, Dicke 40 mm füllen
und auf  20 mm komprimieren
- erste Abdichtungsbahn verlegen und
über der Fuge trennen
-Elastomerbitumen-Bewegungsfugenband
über der Fuge verlegen
und auf beiden Seiten streifenweise
ca. 12 cm auf die
erste Abdichtungsbahn aufschweißen
-Oberlage aus der Fläche
vollflächig aufgeschweißt bis ca. 12 cm
auf das Bewegungsfugenband führen
-Bestreuung der Oberlagsbahn auf beiden
Seiten in einer Breite von ca. 25 cm
anflämmen und in das Deckschichtbitumen einzudrücken.
-Systemunterlagsbahn mittig über der
Bewegungsfuge verlegen und beidseitig
in einer Breite von 15 cm verschweißen,
sodass eine unverklebte Zone von 40 cm
entsteht.
-Oberlage, Zuschnitt ca. 90 cm,
vollflächig aufschweißen.
gewähltes Fabrikat: SOPRAJOINT WF
Menge: 0,000 m

**02.28 Lichtkuppel essertop® Thermoplan, PVC AK 30-50**
Lichtkuppel essertop® Thermoplan, PVC AK 30-50
Lichtkuppel essertop® Thermoplan, PVC AK 30-50

- Nenngröße ___ x ___ cm

- 2-Stegplatten 16mm + opale Außenverglasung
- 2-teilige, thermisch getrennte,  PVC-Rahmenkonstruktion
- stufenloser Übergang von Verglasung und PVC-Rahmen
- fest verriegelt; Öffner oder Fenstergriff leicht nachrüstbar
- esserprotect® Mehrpunktverriegelung für hohe Luftdichtigkeit
- Verriegelung und Scharniere von innen nicht sichtbar
- hochwertige dauerelastische Hohlkammer-Dichtung
- Einhaltung der  DIN 18234 ohne Zusatzaufwendungen
möglich

- Ur-Wert: 0,83 W/m² K
- Lichtdurchgang: 30 %
- Gesamtenergiedurchgang: 29 %
- Schalldämmwert: 25 (-1; -4) dB nach DIN EN ISO 10140-2
- Driven Rain Index DRI min. 14,7 m²/s
- Baustoffklasse E nach DIN EN 13501
- Rahmenfarbe: RAL 9010 Reinweiß
mit
- PVC Aufsetzkranz essertop® 30cm; 50cm
- PVC Hohlkammerprofil wärmegedämmt mit Polystyrol
- Mehrpunktverriegelung und Scharniere vormontiert
- Wassernase für zusätzlichen Schutz vor eindr. Wasser
- Schlagregenschürze zum Schutz des
Dachbahnanschlusses

- Material: Hart PVC
- Baustoffklasse E nach DIN EN 13501
- Farbe: RAL 9010 Reinweiß
- Höhe: 30 cm / resultierender Gesamt Urc-Wert 0,81 W/m²K
- Höhe: 50 cm / resultierender Gesamt Urc-Wert 0,80 W/m²K

Liefern und fachgerecht einbauen
Menge: 0,000 Stk

**02.29 Flachdachfenster essersky®, 3-fach, opal, GFK AK 30cm, 50cm**
*** Bedarfsposition ohne GB
Flachdachfenster essersky®, 3-fach, opal, GFK AK 30cm,
50cm
Flachdachfenster essersky®, 3-fach, opal, GFK AK 30cm,
50cm

- Nenngröße  ___ x ___ cm

- 3-fach opale Wärmeschutzverglasung "Low-E" / warme
Kante
- 2-teilige, thermisch getrennte,  PVC-Rahmenkonstruktion
- Verglasung flächenbündig zum Fensterrahmen
- fest verriegelt; Öffner oder Fenstergriff leicht nachrüstbar
- esserprotect® Mehrpunktverriegelung für hohe Luftdichtigkeit
- Verriegelung und Scharniere von innen nicht sichtbar
- hochwertige dauerelastische Hohlkammer-Dichtung
- dauerhaft durchsturzsicher nach BG GS-Bau 18
- Einhaltung der  DIN 18234 ohne Zusatzaufwendungen
möglich

- Ur-Wert: 0,89 W/m² K
- Lichtdurchgang: 72 %
- Gesamtenergiedurchgang: 51 %
- Schalldämmwert: 35 (-1; -3) dB nach DIN EN ISO 10140-2
- Driven Rain Index DRI min. 13,8 m²/s
- Baustoffklasse E nach DIN EN 13501
- Rahmenfarbe: RAL 9010 Reinweiß
mit
- GFK Aufsetzkranz essertop®
- GFK-Sandwichkonstruktion wärmegedämmt mit PU-Schaum
- Mehrpunktverriegelung und Scharniere vormontiert
- Wassernase für zusätzlichen Schutz vor eindr. Wasser

- Baustoffklasse E nach DIN EN 13501
- Farbe: RAL 9010 Reinweiß
- Höhe: 30 cm / resultierender Gesamt Urc-Wert 0,91 W/m²K
- Höhe: 50 cm / resultierender Gesamt Urc-Wert 0,84 W/m²K

gewählte Aufsetzkranzhöhe: ___ cm

Liefern und fachgerecht einbauen
Menge: 0,000 Stk

**02.30 Durchsturzschutz esserprotect® Rundstab Einbau im Aufsetzkranz**
Durchsturzschutz esserprotect® Rundstab
Einbau im Aufsetzkranz
Durchsturzschutz esserprotect® Rundstab
Einbau im Aufsetzkranz

- Nenngröße ___ x ___cm, gem. Hauptpos.
- Rundstabgitter, Stahl verzinkt
- durchsturzsicher nach BG-Bau 18
- Montage bauseits
- Einbau im Aufsetzkranz

liefern und fachgerecht einbauen
Menge: 0,000 Stk

**02.31 Einbruch- und Durchsturzschutz RC 2 esserprotect® direkter Einbau**
*** Bedarfsposition ohne GB
Einbruch- und Durchsturzschutz RC 2 esserprotect®
direkter Einbau
Einbruch- und Durchsturzschutz RC 2 esserprotect®
direkter Einbau

- Für Nenngröße ___ x ___ cm, gem. Hauptpos.
- Stahl verzinkt, auf Wunsch in RAL
- durchsturzsicher nach BG-Bau 18
- Widerstandsklasse: 2
- Einbruchschutz zertifiziert nach DIN EN 1627
- Einbau unter dem Aufsetzkranz, in der Auswechslung

- geeignet für:
- Lichtkuppel essertop®
- Flachdachfenster essersky®

liefern und fachgerecht einbauen
Menge: 0,000 Stk

**02.32 Manueller Öffner, Wanderspindel**
Manueller Öffner, Wanderspindel
Manueller-Öffner Wanderspindel

- Hub: Stufenlos bis 280mm
- Stufenlose Fixierung
- Betätigung: Handkurbelstange 1,70m lang
- Farbe: Chrom / Messing
- Material: Stahl verchromt / Messing
- Optional: Handkurbelverlängerung 0,8m lang

Einsetzbar für:
- Lichtkuppel essertop
- Lichtkuppel essertop rund
- Max. Deckenhöhe = 3m

liefern & fachgerecht einbauen
Menge: 0,000 Stk

**02.33 Elektro Öffner, 300, 230V, Basic**
*** Bedarfsposition ohne GB
Elektro Öffner, 300, 230V, Basic
Elektro-Öffner, 230V, Basic

- Hub: Stufenlos bis 300mm
- F-Hub: 500N / F-Halt: 400N
- 230V AC
- Farbe: Ral 9010 Reinweiß, Kunststoffgehäuse
- Antrieb spritzwassergeschützt
- 50/60 Hz / 50W / 40 VA / DIN IEC 34 IP 54
- Anschlusskabel ca. 1,50m lang
- Lastbschaltung in Endlage / Überlastungsschutz
- Tandembetrieb ohne zusätzliche Gleichlaufmodule
- ELT Anschluß bauseits

Einsetzbar für:
- Lichtkuppel essertop
- Lichtkuppel essertop rund
- Flachdachfenster essersky

liefern und fachgerecht einbauen
Menge: 0,000 Stk

**02.34 Kettenschubantrieb KS 300-G18, 230V mit Regensensor**
*** Bedarfsposition ohne GB
Kettenschubantrieb KS 300-G18, 230V mit Regensensor
Elektroöffner KS 300-G18 mit RS

- Integrierter Regensensor inkl. Halter
- Hub: 300mm
- Aluminium/Zink, alternativ RAL 9016
- B / H / T: 480 mm / 51 mm / 40 mm
- 230V AC / 50 Hz / 0,25 A / IP 54
- Anschlusskabel ca. 2,00m lang
- ELT Anschluss bauseits

Einsetzbar für:
- Lichtkuppel essertop
- Flachdachfenster essersky

liefern & fachgerecht einbauen
Menge: 0,000 Stk

**02.35 Insektenschutz esserprotect®**
*** Bedarfsposition ohne GB
Insektenschutz esserprotect®
Insektenschutz esserprotect®

- Für Nenngröße ___ x ___ gem. Hauptpos.
- Polyethylengewebe, schwarz
- Aluminiumrahmen beschichtet, RAL 9010 Reinweiß
- Ausführung: solo oder tandem
- Bürstenleisten im Bereich des Öffners

- geeignet für:
- Lichtkuppel essertop®
- Flachdachfenster essersky®

liefern und fachgerecht einbauen
Menge: 0,000 Stk

**02.36 Verschattung für Lichtkuppeln Stoff abdunkelnd innen**
*** Bedarfsposition ohne GB
Verschattung für Lichtkuppeln Stoff abdunkelnd innen
Verschattung esserprotect® Stoff abdunkelnd innen

- Für Nenngröße ___ x ___

- Umlaufendes Alu-Rahmenprofil / RAL 9016 Verkehrsweiß
- Montage im Lichtkuppelrahmen
- Stoffart: Polyester / Acrylat abdunkelnd weiß
- Lichttransmissionsgrad: <1% (nahezu vollständig
abdunkelnd)
- Stoff waschbar / Feuchtraum geeignet
- Bildschirmarbeitsplatz geeignet
- Lichtecht gem. ISO 105 B02 Klasse 7
- Antrieb integriert im Rahmen / bedienbar per Fernbedienung
- Anschlusskabel ca. 1,50m lang / DIN IEC 34 IP 20
- Leistungsaufnahme: 0,1A
- elektronische Abschaltung in den Endlagen
- Netzanschluss 230V auf der Scharnierseite bauseits

- Einsetzbar für:
- Lichtkuppel essertop®
- Flachdachfenster essersky®

liefern und fachgerecht einbauen
Menge: 0,000 Stk

**02.37 manueller Dachausstieg mit Gasfedern**
*** Bedarfsposition ohne GB
manueller Dachausstieg mit Gasfedern
Zulage Dachausstieg manuell mit Gasfedern

- Lichtkuppel bei Öffnung durch 2 Gasfedern arretiert
- Öffnungswinkel: je nach Nenngröße bis 80°
- Griff zum öffnen und Schließen
- Montiert im Aufsetzkranz und der Lichtkuppel
- Nachrüstbar für essertop 4000 LIKU & Flachdachfenster

Einsetzbar für:
- Lichtkuppel essertop ab Nenngröße 60x90
- Flachdachfenster essersky ab Nenngröße 60x90

liefern & fachgrecht einbauen
Menge: 0,000 Stk

**02.38 Elektrischer Dachausstieg (Tandem) 230V Zulage**
*** Bedarfsposition ohne GB
Elektrischer Dachausstieg (Tandem) 230V
Zulage
Elektrischer Dachausstieg (Tandem) 230V

- Mindest Öffnungsweite: 2m Ausstiegshöhe
- Seitlich in der Lichtkuppel, werkseitig vormontiert
- Verriegelung: < NG 150x150 über die Linearantriebe
- Beschläge RAL 9016 Verkehrsweiß

Bestehend aus:
- 2x fumilux 24 Tandem Linearantriebe, vormontiert
- Hub: je nach Nenngröße Stufenlos 300mm - 500mm
- Spannung: 24V DC +30%/-20%
- Aluminium Silber eloxiert / alt. RAL 9016 Verkehrsweiß
- Stromaufnahme: 1,25A / 30W / DIN IEC 34 IP 65

- 1x Lüftungszentrale LA-4
- L / B / T : 180mm / 182mm / 90mm - ähnlich RAL 7035 grau
- Eingang 230V AC / Ausgang 24V DC / DIN IEC 34 IP 54

- 1x Lüftertaster Aufputz fumilux® 24-J10,
- L / B / T : 81mm / 81mm / 52mm - ähnlich RAL 1013
Perlweiß
- Für Trockenraum
- Auf-0-Zu Doppelwippe

ELT-Anschluß bauseits

Produktmerkmale:
- Einsetzbar zur täglichen Lüftung
- Optional auch mit Funkfernbedienung

Einsetzbar für:
- Lichtkuppel essertop
- Flachdachfenster essersky

liefern & fachgerecht einbauen
Menge: 0,000 Stk

**02.39 Leiteraufhängung für Dachausstieg**
*** Bedarfsposition ohne GB
Leiteraufhängung für Dachausstieg
Leiteraufhängung für Dachausstieg

- Material: Aluminiumrohr
- Montiert parallel zur Scharnierachse

liefern & fachgerecht einbauen
Menge: 0,000 Stk

**02.40 Lichtkuppelanschluss direkt, zweilagig**
Lichtkuppelanschluss direkt, zweilagig
-Aufsetzkranz mit Voranstrich versehen
und montieren
-Dampfsperre mit separaten Zuschnitten
auf dem Fußflansch und in der Fläche
aufschweißen
-Wärmedämmung dicht gestoßen
heranführen und an die Schräge des
Aufsatzkranzes anarbeiten
-erste Abdichtungslage aus der Fläche
bis 5 cm auf den Aufsatzkranz führen
-erste Anschlussbahn aus
PYE-KTG-KSP-3,5 nach Anwendungsnormen
DIN SPEC 20000-201 und
BA PYE-KTG-KSP-3,5
nach DIN SPEC 20000-202
gemäß Stoffnormen
DIN EN 13707 und DIN EN 13969 DU/E1
Technische Kennwerte:
Kaltbiegeverhalten -30°C
Wärmestandfestigkeit 100°C
Maximale Zugkraft
1000 N/50 mm längs, 1000 N/50 mm quer
Dehnung 3,5% längs, 3,5% quer
gewähltes Fabrikat: SOPREMA Vapro stixx 35
Zuschnitt ... cm, am Aufsatzkranz hochführen und in der Fläche aufschweißen
-Abdichtungsoberlage aus der Fläche
bis zum Aufsatzkranz vollflächig
aufschweißen, die Bestreuung in einer
Breite von 15 cm anflämmen und in
das Deckschichtbitumen versenken
-zweite Anschlussbahn aus der
Abdichtungsoberlage, Zuschnitt
bis ... cm, vollflächig bis Oberkante
Aufsatzkranz hochschweißen und
ca. 15 cm auf die Flächenabdichtung
aufschweißen.
Anschlussbahnen gegen abrutschen sichern
und versiegeln.
Lichtkuppelgröße: ... cm / ... cm
Aufsetzkranzhöhe: ... cm
Anmerkung: Die Anschlusshöhe von
mindestens 15 cm über Belag ist
sicher zu stellen.
Menge: 0,000 Stk

**02.41 SOPREMA Dachablauf, zweiteilig**
SOPREMA Dachablauf, zweiteilig
SOPREMA Dachablauf, senkrecht,
mit Aufstockelement und Kiesfang,
einbauen und in die Dampfsperrbahn,
bzw. Dachabdichtung einbinden, einschl.
Herunterraspeln der Wärmedämmung, um
einen vertieften Einbau zu ermöglichen.
Durchmesser: 70/100/125/150 mm
Manschette: Bitumen/FPO/PVC
Fabrikat: SOPREMA Dachablauf
Menge: 0,000 Stk

**02.42 SOPREMA Notablauf, zweiteilig**
SOPREMA Notablauf, zweiteilig
SOPREMA Notablauf, senkrecht,
mit Aufstockelement, Notentwässerungseinheit und Kiesfang einbauen und in die
Dampfsperrbahn, bzw. Dachabdichtung
einbinden, einschl. Herunterraspeln der
Wärmedämmung, um einen vertieften Einbau
zu ermöglichen.
Durchmesser: 70/100/125/150 mm
Manschette: Bitumen/FPO/PVC
Fabrikat: SOPREMA Notablauf
Menge: 0,000 Stk

**02.43 SOPREMA Power-Dachablauf, einteilig**
*** Bedarfsposition ohne GB
SOPREMA Power-Dachablauf, einteilig
SOPREMA Power-Dachablauf, waagerecht,
mit Kiesfang, einbauen und in die
Dachabdichtung einbinden, einschl.
Herunterraspeln der Wärmedämmung, um
einen vertieften Einbau zu ermöglichen.
Das Anarbeiten der Wärmedämmung vom
Dachablauf zur Attika/Brüstung, die
Verlegung der Rohrleitung, sowie der
Anschluss an die Dampfsperre mit
SOPRAVAP 3/1 ist Bestandteil
der Leistung.
Die Mindestdämmstoffdicke muss 120 mm
betragen.
Durchmesser: 70 mm
Manschette: Bitumen/FPO/PVC
Abstand Gully zur Attika/Brüstung:  mm
Die Aussparung, bzw. Kernbohrung ist
vorhanden. Das Anarbeiten der Fassade
im Bereich der Rohrdurchführung erfolgt
bauseits.
Fabrikat: SOPREMA Power-Dachablauf
Menge: 0,000 Stk

**02.44 SOPREMA Power-Notablauf, einteilig**
*** Bedarfsposition ohne GB
SOPREMA Power-Notablauf, einteilig
SOPREMA Power-Notablauf, waagerecht,
mit Notentwässerungseinheit und
Kiesfang, einbauen und in die Dachabdichtung einbinden, einschl. Herunterraspeln der Wärmedämmung, um einen
vertieften Einbau zu ermöglichen.
Das Anarbeiten der Wärmedämmung vom
Dachablauf zur Attika/Brüstung, die
Verlegung der Rohrleitung, sowie der
Anschluss an die Dampfsperre mit
SOPRAVAP 3/1 ist Bestandteil
der Leistung.
Die Mindestdämmstoffdicke muss 120 mm
betragen.
Durchmesser: 70 mm
Manschette: Bitumen/FPO/PVC
Abstand Gully zur Attika/Brüstung:  mm
Die Aussparung, bzw. Kernbohrung ist
vorhanden. Das Anarbeiten der Fassade
im Bereich der Rohrdurchführung erfolgt
bauseits.
Fabrikat: SOPREMA Power-Dachablauf
Menge: 0,000 Stk

**02.45 SOPREMA Attikaablauf**
*** Bedarfsposition ohne GB
SOPREMA Attikaablauf
SOPREMA Attikaaablauf, waagerecht,
mit Kiesfang, einbauen und in die Dachabdichtung einbinden.
Das Anarbeiten der Wärmedämmung und
die Verlegung der Rohrleitung ist
Bestandteil der Leistung.
Durchmesser: 50/70/100 mm
Manschette: Bitumen/FPO/PVC
Die Aussparung, bzw. Kernbohrung ist
vorhanden. Das Anarbeiten der Fassade
im Bereich der Rohrdurchführung erfolgt
bauseits.
Fabrikat: SOPREMA Attikaaablauf
Menge: 0,000 Stk

**02.46 SOPREMA Attikanotablauf**
*** Bedarfsposition ohne GB
SOPREMA Attikanotablauf
SOPREMA Attikanotablauf, waagerecht,
mit Notentwässerungseinheit  und
Kiesfang, einbauen und in die Dachabdichtung einbinden.
Das Anarbeiten der Wärmedämmung und
die Verlegung der Rohrleitung ist
Bestandteil der Leistung.
Durchmesser: 50/70/100 mm
Manschette: Bitumen/FPO/PVC
Die Aussparung, bzw. Kernbohrung ist
vorhanden. Das Anarbeiten der Fassade
im Bereich der Rohrdurchführung erfolgt
bauseits.
Fabrikat: SOPREMA Attikanotaablauf
Menge: 0,000 Stk

**02.47 Sanitärlüfter, wärmegedämmt, zweiteilig**
Sanitärlüfter, wärmegedämmt, zweiteilig,
Durchmesser: ... mm,
einbauen und in die Dampfsperrbahn,
bzw. Dachabdichtung einbinden.
Fabrikat: ...
Menge: 0,000 Stk

**02.48 Absturzsicherungen**
Absturzsicherungen
nach Herstellermontageanleitung auf
den Untergrund aus: ...,
bei einer maximalen Dämmstoffdicke
von: ... mm,
einbauen und fachgerecht in die Dachabdichtungslagen einbinden.
Gesamtdicke der schweren Auflast: ... mm
Menge: 0,000 Stk

### Titel 03 Titel 3: Plattenbelag

**03.01 Schutzvlies lose verlegen**
Schutzvlies lose verlegen
Schutzvlies aus Polyester, Flächengewicht 300 gr / m², lose auf der
vorher ausgeschriebenen Dachabdichtung
verlegen.
Menge: 0,000 m²

**03.02 Schutzmatten lose verlegen**
*** Bedarfsposition ohne GB
Schutzmatten lose verlegen
Gummischrotmatten als Schutzlage,
Dicke: ... mm, lose auf der
vorher ausgeschriebenen Dachabdichtung
verlegen.
Menge: 0,000 m²

**03.03 Drainagerinnen**
Drainagerinnen
Drainagerinnen im Bereich der Fenster-/
Türelemente als offenes System,
bestehend aus höhenverstellbaren,
Rinnen-Unterteilen und Stützbügeln,
Klemm-Stegrost und Kiesleiste, in Ebene
des Plattenbelages lagesicher einbauen.
Breite der Drainagerinne: ... cm
Menge: 0,000 m

**03.04 Drainagerinnen-Eckstücke**
Drainagerinnen-Eckstücke
Drainagerinnen-Ecken, als Zulage zur
Vorposition einbauen.
Menge: 0,000 Stk

**03.05 Plattenbelag auf Stelzlager**
Plattenbelag auf Stelzlager
Plattenbelag aus Waschbetonplatten,
Größe: ... cm / ... cm / ... cm auf
höhenverstellbaren SOPREMA Stelzlagern
aus HD Co-Polymer-Propylen verlegen.
Höhenverstellung von: 40 mm - 67 mm
Höhenverstellung von: 60 mm - 90 mm
Höhenverstellung von: 90 mm - 150 mm
Höhenverstellung von: 150 mm - 260 mm
Menge: 0,000 m²

**03.06 Anschnitte an Plattenbelägen**
Anschnitte an Plattenbelägen
Anschneiden des Plattenbelages im
Bereich aufgehender Bauteile.
Rasterung nach Absprache mit der
Bauleitung oder Bauherrschaft.
Menge: 0,000 m

### Titel 04 Titel 4: Extensive Dachbegrünung

**04.01 Speicherschutzmatte SSM 45**
Speicherschutzmatte SSM 45
Fasermatte aus Polyester/
Polypropylen mit geprüfter Schutzwirkung
nach EN ISO 13428,
Durchstoßkraft (Mittelwert) > 2000 N,
Geotextilrobustheitsklasse 3,
verrottungsfest, bitumenverträglich,
Flächenmasse ca.470 g/m²,
Dicke ca. 5 mm,
Wasserspeicherkapazität ca. 5 l/m²,
mit CE-Kennzeichnung als Bestandteil
des "Bausatzes für Dachbegrünung"
gemäß ETA-Nr. 13/0668,
als Wasserspeicher und mechanische
Schutzlage liefern und mit 10 cm Stoßüberdeckung vollflächig
verlegen.
Fabrikat: ZinCo Speicherschutzmatte "SSM 45"
Menge: 0,000 m²

**04.02 Hochführen SSM 45**
Hochführen SSM 45
an aufgehenden Bauteilen.
Anschlusshöhe bis ca. ... cm.
Fabrikat: ZinCo Speicherschutzmatte "SSM 45"
Menge: 0,000 m

**04.03 Drän- und Wasserspeicher-Element FD 25**
Drän- und Wasserspeicher-Element FD 25
aus tiefgezogenem RC-Polyolefin
(hauptsächlich PE), Höhe 25 mm, bitumenbeständig, mit
Wasserspeichermulden,
Diffusionsöffnungen und unterseitigem Kanalsystem,
Druckfestigkeit ca. 250 kN/m²,
Füllvolumen ca. 10 l/m²,
Flächenmasse ca. 1,7 kg/m², Wasserableitvermögen geprüft
nach
DIN EN ISO 12958:
bei 1 % Gefälle - ca. 0,59 l/s*m,
bei 2 % Gefälle - ca. 0,85 l/s*m,
mit CE-Kennzeichnung als Bestandteil
des "Bausatzes für Dachbegrünung"
gemäß ETA-Nr. 13/0668, liefern und
nach Herstellervorschrift verlegen.
Fabrikat: ZinCo Floradrain® "FD 25"
Menge: 0,000 m²

**04.04 Systemfilter SF**
Systemfilter SF aus Polypropylen, vernadelt
und beidseitig thermisch verfestigt,
Gewicht ca. 100 g/m²,
Stempeldurchdrückkraft nach
EN ISO 12236: 1100 N,
Geotextilrobustheitsklasse 2, Höchstzugkraft
nach EN ISO 10319: 7,0 kN/m,
Bruchdehnung längs/quer: mind. 40/55 %,
Wasserdurchlässigkeit nach
EN ISO 11058: 0,07 m/s,
mit CE-Kennzeichnung als Bestandteil
des "Bausatzes für Dachbegrünung"
gemäß ETA-Nr. 13/0668,
liefern und vollflächig auf den
Dränageelementen mit ca. 20 cm Stoßüberdeckung verlegen.
Fabrikat: ZinCo Systemfilter "SF"
Menge: 0,000 m²

**04.05 Randstreifen aus Kies 16/32**
Randstreifen aus Kies 16/32
im Bereich von Aufkantungen, An- und Abschlüssen, um
Dachdurchdringungen, Kontrollschächte und Anschlagpunkte
u.ä.
liefern und auf dem Dränageelement
bzw. Filtervlies einbauen.
Aufzubringende Schüttdicke:. ... cm.
Breite des Sicherheitsstreifens: ... cm.
Fabrikat: gewaschener Rundkies 16/32
Menge: 0,000 m

**04.06 Kontrollschacht KS 10/30**
Kontrollschacht KS 10/30, Höhe 10 cm, Schacht-Außenmaß
ca. 30 x 30 cm,
Öffnungsmaß ca. 24 x 24 cm, aus kunststoffbeschichtetem
Aluminium,
Farbe altsilber-antik, mit ausziehbarem
Auflageflansch an zwei gegenüberliegenden Seiten,
umlaufende Schlitzlochung, abnehmbarer, trittstabiler Deckel
aus verzinktem und kunststoffbeschichtetem Stahlblech mit
zwei Fingerlöchern, in die bei Bedarf die Verriegelung
eingebaut werden kann, liefern und auf
den Dränelementen über den Dachabläufen einbauen.
Fabrikat: ZinCo Kontrollschacht "KS 10/30"
Menge: 0,000 Stk

**04.07 Systemerde Steinrosenflur**
Systemerde Steinrosenflur
Vegetationssubstrat für extensive Dachbegrünungen,
hergestellt auf der Basis von
Recycling-Tonziegeln und ausgesuchten mineralischen
Zuschlagstoffen,
angereichert mit Substratkompost und
Faserstoffen,
Eigenschaften gemäß den Anforderungen
der FLL-Richtlinien an Vegetationssubstrate
für Extensivbegrünungen in Mehrschichtbauweise und Vorgaben
der Düngemittelverordnung, flugfeuerbeständig,
frostbeständig und strukturstabil, liefern, aufbringen
und verteilen.
Ein Verdichtungsfaktor von 1,2 ist zu
berücksichtigen.
Maximale Wasserkapazität (WKmax):
ca. 40 Vol.-%
Volumengewicht bei WKmax, (verdichtet):
ca. 1400 kg/m³
Einzubauende Höhe (verdichtet): ab 10 cm
Fabrikat: ZinCo Systemerde "Steinrosenflur"
Menge: 0,000 m²

**04.08 Flachballenpflanzen FB 50 Bienenweide**
Flachballenpflanzen FB 50 Bienenweide
Ballengröße ca. 110 cm³, gemäß ZinCo Pflanzenliste
"Bienenweide",
liefern und fachgerecht nach
Herstellervorgabe einbringen,
inkl. erster Wässerung.
Einzubringende Menge: ... Stück/m²
Fabrikat: ZinCo Flachballenpflanzen
"FB 50 Bienenweide"
Bitte beachten Sie die in den "ZINCO-PFLANZENLISTEN"
empfohlenen Ausbringmengen in
Abhängigkeit der Dachneigung!
Menge: 0,000 m²

**04.09 Fertigstellungspflege für Extensivbegrünungen**
Fertigstellungspflege für Extensivbegrünungen
bis zum Erreichen des abnahmefähigen
Zustandes über die Dauer von i.d.R.
ca. 12-15 Monaten.
Für Ansaaten sowie auch für Anpflanzungen
ist zur Abnahme eine projektive Deckung von mind. 60 % zu
erreichen.
Vegetationsmatten und vorkultivierte
Elemente sind bereits nach dem Einwurzeln abnahmefähig.
Die aufgeführten Arbeiten sollen in diesen Bereichen ggf. nach
der Abnahme ausgeführt werden.
Auf Wunsch des Auftragnehmers kann auch
eine Gesamtabnahme erfolgen.
Ein fortlaufendes Protokoll über die durchgeführten Arbeiten und den Zustand der Dachbegrünung ist zu
führen und dem
Bauherren vorzulegen.
Auf eine evtl. notwendige Verlängerung
der Dauer zur Fertigstellungspflege ist
rechtzeitig hinzuweisen.
Dies kann bei Extrembedingungen sowie Anpflanzungen mit
geringen Stückzahlen erforderlich sein.
Folgende Arbeiten sind jeweils inkl. der erforderlichen
Materialien bzw. Entsorgung auszuführen:
1 x durchdringende Anfangsbewässerung
nach einer Anpflanzung/ Verlegung von Vegetationsmatten
bzw. vorkultivierten
Elementen mit mind. 15 l/m²; bauseitige Vorraussetzungen
siehe Folgeposition.
Anfangsbewässerung von Ansaaten nach Erfordernis für die
ersten 6-8 Wochen,
bauseitige Voraussetzungen siehe
Folgeposition
3 x Fremdaufwuchs entfernen
1 x Düngen im Mai/Juni mit umhülltem Langzeitdünger (25
g/m² ZinCo Pflanzenfit 4 M)
2 x Laub und Unrat entfernen
2 x Rand- und Sicherheitsstreifen von Aufwuchs, Laub und
Unrat säubern
2 x Sicherheitsrinnen säubern
2 x Kontrollschächte und Abläufe kontrollieren
und säubern
1 x Nachsaat/ Nachpflanzung von Fehlstellen

Ansonsten gilt die FLL-Dachbegrünungsrichtlinie.
Sollten über die oben angeführten Maßnahmen/ Zeiträume
hinaus Arbeiten erforderlich werden,
so ist dies im Protokoll festzuhalten und vom Auftraggeber
zusätzlich zu beauftragen.
Menge: 0,000 m²

**04.10 Fertigstellungspflege: Wässern**
Fertigstellungspflege: Wässern
Einmaliges Beregnen der extensiven Dachbegrünung mit ca.
15 l/m².
Wasserentnahme bauseits auf Dachniveau.
Je nach Jahreszeit und Art der Ausführung wird diese Position
zusätzlich zur Anfangsbewässerung zur Sicherung des
Begrünungserfolgs zwingend mehrmals benötigt oder kann
gänzlich entfallen. Die Bewässerungsmaßnahmen sind mit
dem Auftraggeber jeweils abzustimmen.
Das Wasser kann bauseits kostenlos
entnommen werden.
Anzahl vorhandener Wasseranschlüsse:
... Stück
Entnahmekapazität je Wasseranschluss:
... l/h.
Maximale Entfernung Wasseranschluss - Dachrand: ... m.
Wichtig für Planer! Die zur Verfügung stehende
Wassermenge je Zeiteinheit ist ein entscheidender
Kostenfaktor in dieser Position. Daher bitte die
Angaben sorgfältig prüfen und ggf. anpassen.
Ist lediglich ein 1/2"-Wasserhahn vorhanden, so kann die
Entnahmemenge bei 15 l/min liegen und damit gerade einmal
für einen einzigen Regner ausreichen.
Sinnvoll ist es auf jeden Fall hier höhere Leistungen
bereitzustellen.
Sinnvoll sind mind. 4 m³ je Stunde.
Bei Dächern größer als 1500m² empfiehlt es sich, an
mehreren Stellen diese Menge zur Verfügung zu haben.
Menge: 0,000 m²

**04.11 Entwicklungspflege für Extensivbegrünungen**
Entwicklungspflege für Extensivbegrünungen
nach Abnahme der Fertigstellungspflege. Ausführung gemäß
DIN 18919 und der FLL-Dachbegrünungsrichtlinie für die
Dauer von
2 Jahren zur Erreichung von 90 %
Flächendeckung.
Ein fortlaufendes Protokoll über die
durchgeführten Arbeiten und den Zustand
der Dachbegrünung ist zu führen und dem Bauherren
vorzulegen.
 Folgende Arbeiten sind jeweils inkl. der erforderlichen
Materialien bzw. Entsorgung auszuführen:
2 x jährlich Fremdaufwuchs sowie Laub und Unrat
entfernen
2 x jährlich Rand- und Sicherheitsstreifen von
Aufwuchs, Laub und Unrat säubern
1 x jährlich Düngen im Mai/Juni mit umhülltem
Langzeitdünger (25 g/m² ZinCo Pflanzenfit 4 M)
2 x jährlich Sicherheitsrinnen säubern
2 x jährlich Kontrollschächte und Abläufe kontrollieren und
säubern
Ansonsten gilt die FLL-Dachbegrünungsrichtlinie.
Sollten über die oben angeführten Maßnahmen/ Zeiträume
hinaus Arbeiten erforderlich werden,
so ist dies im Protokoll festzuhalten und vom Auftraggeber
zusätzlich zu beauftragen.
Die Abrechnung erfolgt jeweils nach 12 Monaten.
Hinweis: Die nach der Entwicklungspflege notwendigen
Pflege- und Kontrollgänge sollten durch einen Wartungs- und
Erhaltungspflegevertrag sichergestellt sein.
Menge: 0,000 m²

### Titel 05 Titel 5: Metallarbeiten

**05.01 Aluminium-Attikaabdeckungen**
Aluminium-Attikaabdeckungen,
Fabrikat: ...
Material: Aluminium, ... (natur/techn.
eloxiert/Ral-beschichtet)
Dicke: ... mm
Gesamtabwicklung: ... mm
Kantungen: ... ST
mit nach innen weisendem Gefälle und
allen systembedingten Zubehörteilen
montieren.
Menge: 0,000 m

**05.02 Aluminium-Attikaabdeckungen Ecken**
Aluminium-Attikaabdeckungen Ecken
Aluminium-Attikaabdeckungen-
Eckformteile, 90°, industriell
gefertigt als Zulage
Menge: 0,000 Stk

**05.03 Alu-Attikaabdeckungen Sonderformteile**
Alu-Attikaabdeckungen Sonderformteile
Aluminium-Attikaabdeckungen-
Sonderformteile, industriell gefertigt
als Zulage
Menge: 0,000 Stk

**05.04 Aluminium-Trittschutzleisten**
Aluminium-Trittschutzleisten
-Trittschutzleiste aus Alu-natur mittels
geeigneter Befestigungsmittel
montieren
Dicke: ... mm
Abwicklung: ... mm
Kantungen: ... mm
-Abschlussfuge mit geeignetem, bitumenverträglichem Material dauerelastisch
versiegeln
Menge: 0,000 m

**05.05 Trittschutzleisten- Eckausbildung**
Trittschutzleisten- Eckausbildung
Herstellen von Eckausbildungen als
Zulage zu den ausgeschriebenen
Trittschutzleisten
Menge: 0,000 Stk

### Titel 06 Titel 6: Klempnerarbeiten

**06.01 Halbrunde Dachrinne**
Halbrunde Dachrinne
Dachrinne, vorgehängt, halbrund, wie
folgt ausbilden:
-Randbohlen, mehrlagig, Breite 140 mm
in Dämmstoffdicke minus 1 cm auf der
Dampfsperrbahn montieren
-Dampfsperrbahn zur Dachinnenseite hin
bis Oberkante Randbohlen hochführen und
ca. 10 cm in die Fläche einbinden.
Zuschnittbreite bis 33 cm
-Rinneisen eingelassen montieren
-vorgehängte, halbrunde Dachrinne aus:
Titanzink, Dicke 0,7 mm,
Zuschnitt 333 mm montieren.
-erste Abdichtungsbahn bis zur
Vorderkante der Bohle führen
-Stützblech aus: Titanzink, Dicke 0,7 mm
Zuschnitt 250 mm montieren
-Stützblech mit Elastomerbitumenvoranstrich versehen
-Zulagestreifen aus der ersten Lage,
 Zuschnitt 33 cm,  beidseitig je 10 cm
streifenweise aufschweißen
-Oberlagsbahn aus der Fläche
bis Unterkante Stützblech vollflächig
aufschweißen.
Menge: 0,000 m

**06.02 Korrosionsschutzanstrich Dachrinne**
Korrosionsschutzanstrich Dachrinne
Zinkrinne im Wasserlauf mit einem
Korrosionsschutzanstrich versehen.
Fabrikat: SOPREMA CURAL
Menge: 0,000 m

**06.03 Wasserfangkasten, 6-tlg., aus Zink**
Wasserfangkasten, 6-tlg., aus Zink
mit Notüberlauf und oberer Abdeckung,
einschl. aller Nebenarbeiten, montieren
Menge: 0,000 Stk

**06.04 Dachrinne Endboden**
Dachrinne Endboden
Dachrinnenkopfstücke für die
ausgeschriebene Dachrinne
als Zulage.
Menge: 0,000 Stk

**06.05 Dachrinnenstutzen**
Dachrinnenstutzen, DN 100 mm,
eingelötet, für die ausgeschriebene
Dachrinne als Zulage.
Menge: 0,000 Stk

**06.06 Dachrinnen- / Traufblechgehrung**
Dachrinnen- / Traufblechgehrung
Dachrinneneckstücke, 90°, industriell
gefertigt und Traufblechgehrung,
handwerklich hergestellt, für die ausgeschriebene Dachrinne / Traufbleche
als Zulage.
Menge: 0,000 Stk

**06.07 Dachrinnen-Dehnungsausgleicher**
Dachrinnen-Dehnungsausgleicher
für die ausgeschriebene Dachrinne
als Zulage.
Menge: 0,000 Stk

**06.08 Regenfallrohr aus Titanzink 07, DN 100**
Regenfallrohr aus Titanzink,
DN 100 mm, Dicke 0,7 mm,
einschl. der Fallrohrschellen montieren.
Menge: 0,000 m

**06.09 Regenfallrohrbogen Titanzink 07, DN 100**
Regenfallrohrbogen Titanzink 07, DN 100
für das ausgeschriebene Regenfallrohr
als Zulage.
Menge: 0,000 Stk

**06.10 Standrohr aus verzinktem Stahl, DN 100**
Standrohr aus verzinktem Stahl,
DN 100 mm, Länge 100 cm,
einschl. Reinigungsöffnung montieren
und an die Grundleitung anschließen.
Fabrikat:
Menge: 0,000 Stk

**06.11 Standrohrkappe, DN 100**
Standrohrkappe, DN 100
für das ausgeschriebene
Standrohr als Zulage.
Menge: 0,000 Stk

### Titel 07 Titel 7: Stundenlohnarbeiten

**07.01 Lohnstunde Dachdeckermeister**
*** Bedarfsposition ohne GB
Lohnstunde Dachdeckermeister
Lohnstunde eines Dachdeckermeister
zum Nachweis für nicht im Leistungsverzeichnis beschriebene Arbeiten auf
ausdrückliche Anweisung der Bauleitung
oder Bauherrschaft.
Menge: 0,000 Std

**07.02 Lohnstunde Dachdecker-Facharbeiter**
*** Bedarfsposition ohne GB
Lohnstunde Dachdecker-Facharbeiter
Lohnstunde eines Dachdecker-Facharbeiter
zum Nachweis für nicht im Leistungsverzeichnis beschriebene Arbeiten auf
ausdrückliche Anweisung der Bauleitung
oder Bauherrschaft.
Menge: 0,000 Std

**07.03 Lohnstunde Dachdeckerhelfer**
*** Bedarfsposition ohne GB
Lohnstunde Dachdeckerhelfer
Lohnstunde eines Dachdeckerhelfer
zum Nachweis für nicht im Leistungsverzeichnis beschriebene Arbeiten auf
ausdrückliche Anweisung der Bauleitung
oder Bauherrschaft.
Menge: 0,000 Std

**07.04 Lohnstunde Auszubildender**
*** Bedarfsposition ohne GB
Lohnstunde Auszubildender
Lohnstunde eines Auszubildenden
zum Nachweis für nicht im Leistungsverzeichnis beschriebene Arbeiten auf
ausdrückliche Anweisung der Bauleitung
oder Bauherrschaft.
Menge: 0,000 Std
